# Tornillos de fijado rápido 3, 9x30 mm, caja de 250 - de Fermacell

- Propiedad del archivo: CONSTRUNARIO
- Formato: FIEBDC-3/2012
- Programa: Construnario Versión 3.51
- Fecha de los precios: 01/03/2023
- Divisa: EUR

**79021_FER** u Tornillos de fijado rápido 3, 9x30 mm, caja de 250 - de Fermacell
Precio: 4.86
Consumo de 10-13 uds/m2.
