# Pegamento para suelos - de Fermacell

- Propiedad del archivo: CONSTRUNARIO
- Formato: FIEBDC-3/2012
- Programa: Construnario Versión 3.51
- Fecha de los precios: 01/03/2023
- Divisa: EUR

**79022_FER** u Pegamento para suelos - de Fermacell
Precio: 14.37
Bote de 1 Kg.
