# Cinta de tela para reparación - de Fermacell

- Propiedad del archivo: CONSTRUNARIO
- Formato: FIEBDC-3/2012
- Programa: Construnario Versión 3.51
- Fecha de los precios: 01/03/2023
- Divisa: EUR

**79026_FER** u Cinta de tela para reparación - de Fermacell
Precio: 10.52
Rollo de 50mmx70mm.
