# Llana para aplicación de emplaste fino - de Fermacell

- Propiedad del archivo: CONSTRUNARIO
- Formato: FIEBDC-3/2012
- Programa: Construnario Versión 3.51
- Fecha de los precios: 01/03/2023
- Divisa: EUR

**79030_FER** u Llana para aplicación de emplaste fino - de Fermacell
Precio: 8.79
Llana de 250mm.
