# Trillaje para aislamiento acústico, 1500x1000x30 mm - de Fermacell

- Propiedad del archivo: CONSTRUNARIO
- Formato: FIEBDC-3/2012
- Programa: Construnario Versión 3.51
- Fecha de los precios: 01/03/2023
- Divisa: EUR

**79036_FER** u Trillaje para aislamiento acústico, 1500x1000x30 mm - de Fermacell
Precio: 10.59
1500x1000x30 mm.
