# Trillaje para aislamiento acústico, 1500x1000x60 mm - de Fermacell

- Propiedad del archivo: CONSTRUNARIO
- Formato: FIEBDC-3/2012
- Programa: Construnario Versión 3.51
- Fecha de los precios: 01/03/2023
- Divisa: EUR

**79038_FER** u Trillaje para aislamiento acústico, 1500x1000x60 mm - de Fermacell
Precio: 14.78
1500x1000x60 mm.
