# Barrera antiderrame para granulados de nivelación - de Fermacell

- Propiedad del archivo: CONSTRUNARIO
- Formato: FIEBDC-3/2012
- Programa: Construnario Versión 3.51
- Fecha de los precios: 01/03/2023
- Divisa: EUR

**79046_FER** u Barrera antiderrame para granulados de nivelación - de Fermacell
Precio: 81.80
Rollo de 50mx1,5m.
