# Cinta para refuerzo y sellado de juntas HD - de Fermacell

- Propiedad del archivo: CONSTRUNARIO
- Formato: FIEBDC-3/2012
- Programa: Construnario Versión 3.51
- Fecha de los precios: 01/03/2023
- Divisa: EUR

**79050_FER** u Cinta para refuerzo y sellado de juntas HD - de Fermacell
Precio: 127.93
Rollo de 50mx120mm.
