# Pegamento para sellado de juntas Powerpanel HD - de Fermacell

- Propiedad del archivo: CONSTRUNARIO
- Formato: FIEBDC-3/2012
- Programa: Construnario Versión 3.51
- Fecha de los precios: 01/03/2023
- Divisa: EUR

**79056_FER** u Pegamento para sellado de juntas Powerpanel HD - de Fermacell
Precio: 37.36
Bote de 2,5l.
