# Malla de refuerzo para mortero ligero HD - de Fermacell

- Propiedad del archivo: CONSTRUNARIO
- Formato: FIEBDC-3/2012
- Programa: Construnario Versión 3.51
- Fecha de los precios: 01/03/2023
- Divisa: EUR

**79065_FER** u Malla de refuerzo para mortero ligero HD - de Fermacell
Precio: 106.51
Rollo de 50mx1m.
