# Enlucido fino Powerpanel (gris), saco de 10 kg - de Fermacell

- Propiedad del archivo: CONSTRUNARIO
- Formato: FIEBDC-3/2012
- Programa: Construnario Versión 3.51
- Fecha de los precios: 01/03/2023
- Divisa: EUR

**79074_FER** u Enlucido fino Powerpanel (gris), saco de 10 kg - de Fermacell
Precio: 25.28
Consumo: 1,2Kg/m2.
