# Zócalo de separación perimetral, 1000x50x10mm - de Fermacell

- Propiedad del archivo: CONSTRUNARIO
- Formato: FIEBDC-3/2012
- Programa: Construnario Versión 3.51
- Fecha de los precios: 01/03/2023
- Divisa: EUR

**79079_FER** u Zócalo de separación perimetral, 1000x50x10mm - de Fermacell
Precio: 74.34
60 unidades por caja.
