# Cinta para refuerzo y sellado de juntas H2O - de Fermacell

- Propiedad del archivo: CONSTRUNARIO
- Formato: FIEBDC-3/2012
- Programa: Construnario Versión 3.51
- Fecha de los precios: 01/03/2023
- Divisa: EUR

**79128_FER** u Cinta para refuerzo y sellado de juntas H2O - de Fermacell
Precio: 82.58
Rollo de 50 m x 100 mm
