# Tornillos Powerpanel para elementos de suelo - de Fermacell

- Propiedad del archivo: CONSTRUNARIO
- Formato: FIEBDC-3/2012
- Programa: Construnario Versión 3.51
- Fecha de los precios: 01/03/2023
- Divisa: EUR

**79130_FER** u Tornillos Powerpanel para elementos de suelo - de Fermacell
Precio: 16.55
500 unidades por caja.
