# Kit de sifón con juntas para desagüe Powerpanel, horizontal - de Fermacell

- Propiedad del archivo: CONSTRUNARIO
- Formato: FIEBDC-3/2012
- Programa: Construnario Versión 3.51
- Fecha de los precios: 01/03/2023
- Divisa: EUR

**79136_FER** u Kit de sifón con juntas para desagüe Powerpanel, horizontal - de Fermacell
Precio: 65.04
Para instalación horizontal.
