# Pegamento de juntas en cartucho - cartucho Greenline 310 ml - de Fermacell

- Propiedad del archivo: CONSTRUNARIO
- Formato: FIEBDC-3/2012
- Programa: Construnario Versión 3.51
- Fecha de los precios: 01/03/2023
- Divisa: EUR

**79224_FER** u Pegamento de juntas en cartucho - cartucho Greenline 310 ml - de Fermacell
Precio: 10.25
Cartucho Greenline 310 ml
