# Pasta de juntas, saco de 20 Kg - secado 4 horas - de Fermacell

- Propiedad del archivo: CONSTRUNARIO
- Formato: FIEBDC-3/2012
- Programa: Construnario Versión 3.51
- Fecha de los precios: 01/03/2023
- Divisa: EUR

**79229_FER** u Pasta de juntas, saco de 20 Kg - secado 4 horas - de Fermacell
Precio: 26.67
Saco de 20 Kg - secado 4 horas
