# Lana mineral de 50mm de espesor - de Fermacell

- Propiedad del archivo: CONSTRUNARIO
- Formato: FIEBDC-3/2012
- Programa: Construnario Versión 3.51
- Fecha de los precios: 01/03/2023
- Divisa: EUR

| Código | Ud | Descripción | Precio |
|---|---|---|---|
| AG50 | m2 | Lana mineral de 50mm de espesor - de Fermacell | 1.90 |
