# Cinta compresible unión perfilería - estructura 100mm - de Fermacell

- Propiedad del archivo: CONSTRUNARIO
- Formato: FIEBDC-3/2012
- Programa: Construnario Versión 3.51
- Fecha de los precios: 01/03/2023
- Divisa: EUR

| Código | Ud | Descripción | Precio |
|---|---|---|---|
| BEC_100 | m | Cinta compresible unión perfilería - estructura 100mm - de Fermacell | 0.38 |
