# Solera seca Powerpanel TE, granulado nivelación (30mm) - de Fermacell

- Propiedad del archivo: CONSTRUNARIO
- Formato: FIEBDC-3/2012
- Programa: Construnario Versión 3.51
- Fecha de los precios: 01/03/2023
- Divisa: EUR
- Código: james-hardie (23/03/2023)

**Powerpanel TE_gr30** m2 Solera seca Powerpanel TE, granulado nivelación (30mm) - de Fermacell
Solera seca de elementos de suelo Powerpanel TE de 1500x500mm y 25mm de espesor, compuestos de 2 elementos en base a cemento Powerpanel H2O de 12,5mm de espesor, colocado sobre capa de recrecido /nivelación, de hasta 60mm de granulado de nivelación fermacell, espesor mínimo 10mm, de 30mm de espesor medio, colocación flotante contra bandas perimetrales de zócalo fermacell en el perímetro, carga máxima puntual 3KN, apto para categorías de uso A y B según CTE DB SE-AE. Fijación mediante pegamento para suelos fermacell y tornillos fermacell Powerpanel para suelos de 3,5mmx23mm, distancia máxima entre fijaciones 15cm. Enmasillado de juntas y fijaciones con enlucido fino Powerpanel antes de aplicar el sistema de impermeabilización.

| Código | Ud | Descripción | Rendimiento | Precio | Importe |
|---|---|---|---|---|---|
| 75070_FER | m2 | Elemento de suelo Powerpanel TE, 1250x500x25 (material) | 1.050 | 37.82 | 39.71 |
| 79022_FER | u | Pegamento para suelos (material) | 0.045 | 14.37 | 0.65 |
| 79130_FER | u | Tornillos Powerpanel para elementos de suelo (material) | 0.040 | 16.55 | 0.66 |
| 79079_FER | u | Zócalo de separación perimetral, 1000x50x10mm (material) | 0.020 | 74.34 | 1.49 |
| 79075_FER | u | Enlucido fino Powerpanel (gris), saco de 20 kg (material) | 0.060 | 44.36 | 2.66 |
| 78012_FER | u | Granulado de nivelación, saco de 100 l (material) | 0.600 | 17.63 | 10.58 |
| mo099 | h | Ayudante (mano de obra) | 0.360 | 16.13 | 5.81 |
| mo053 | h | Oficial primera (mano de obra) | 0.360 | 17.82 | 6.42 |
|  |  | Costes directos |  |  | 67.98 |

## Recursos

**75070_FER** m2 Elemento de suelo Powerpanel TE, 1250x500x25
Elemento formado por 2 paneles sándwich de cemento aligerado y refuerzo estructural en las dos caras con malla de fibra de vidrio. Espesor 25mm. Para soluciones de suelos con elevada resistencia a la humedad.

**79022_FER** u Pegamento para suelos
Bote de 1 Kg.

**79130_FER** u Tornillos Powerpanel para elementos de suelo
500 unidades por caja.

**79079_FER** u Zócalo de separación perimetral, 1000x50x10mm
60 unidades por caja.

**79075_FER** u Enlucido fino Powerpanel (gris), saco de 20 kg
Consumo: 1,2Kg/m2.

**78012_FER** u Granulado de nivelación, saco de 100 l
Consumo 10 l/m2.
