# Solera seca Powerpanel TE sobre mortero autonivelante (10mm) - de Fermacell

- Propiedad del archivo: CONSTRUNARIO
- Formato: FIEBDC-3/2012
- Programa: Construnario Versión 3.51
- Fecha de los precios: 01/03/2023
- Divisa: EUR
- Código: james-hardie (23/03/2023)

**Powerpanel TE_ma10** m2 Solera seca Powerpanel TE sobre mortero autonivelante (10mm) - de Fermacell
Solera seca de elementos de suelo Powerpanel TE de 1500x500mm y 25mm de espesor, compuestos de 2 elementos en base a cemento Powerpanel H2O de 12,5mm de espesor, sobre capa de nivelación previamente ejecutada con mortero autonivelante fermacell, espesor 0-20mm (espesor medio 10mm), colocación flotante contra bandas perimetrales de zócalo fermacell en el perímetro, carga máxima puntual 3KN, apto para categorías de uso A y B según CTE DB SE-AE. Fijación mediante pegamento para suelos fermacell y tornillos fermacell Powerpanel para suelos de 3,5mmx23mm, distancia máxima entre fijaciones 15cm. Enmasillado de juntas y fijaciones con enlucido fino Powerpanel antes de aplicar el sistema de impermeabilización.

| Código | Ud | Descripción | Rendimiento | Precio | Importe |
|---|---|---|---|---|---|
| 75070_FER | m2 | Elemento de suelo Powerpanel TE, 1250x500x25 (material) | 1.050 | 37.82 | 39.71 |
| 79022_FER | u | Pegamento para suelos (material) | 0.045 | 14.37 | 0.65 |
| 79130_FER | u | Tornillos Powerpanel para elementos de suelo (material) | 0.040 | 16.55 | 0.66 |
| 79079_FER | u | Zócalo de separación perimetral, 1000x50x10mm (material) | 0.020 | 74.34 | 1.49 |
| 79075_FER | u | Enlucido fino Powerpanel (gris), saco de 20 kg (material) | 0.060 | 44.36 | 2.66 |
| 78009_FER | u | Mortero autonivelante (material) | 0.680 | 34.27 | 23.30 |
| mo099 | h | Ayudante (mano de obra) | 0.230 | 16.13 | 3.71 |
| mo053 | h | Oficial primera (mano de obra) | 0.230 | 17.82 | 4.10 |
|  |  | Costes directos |  |  | 76.28 |

## Recursos

**75070_FER** m2 Elemento de suelo Powerpanel TE, 1250x500x25
Elemento formado por 2 paneles sándwich de cemento aligerado y refuerzo estructural en las dos caras con malla de fibra de vidrio. Espesor 25mm. Para soluciones de suelos con elevada resistencia a la humedad.

**79022_FER** u Pegamento para suelos
Bote de 1 Kg.

**79130_FER** u Tornillos Powerpanel para elementos de suelo
500 unidades por caja.

**79079_FER** u Zócalo de separación perimetral, 1000x50x10mm
60 unidades por caja.

**79075_FER** u Enlucido fino Powerpanel (gris), saco de 20 kg
Consumo: 1,2Kg/m2.

**78009_FER** u Mortero autonivelante
Saco de 25 Kg. Consumo 1,7kg/mm de espesor.
