# ESTIA Depósito 210

- Propiedad del archivo: CONSTRUNARIO
- Formato: FIEBDC-3/2012
- Programa: Construnario Versión 3.51
- Fecha de los precios: 11/03/2014
- Divisa: EUR

**HWS2101CSHM3E** u ESTIA Depósito 210
Depósito de agua marca Toshiba de acero inoxidable, modelo HWS2101CSHM3E. Capacidad del depósito 210 litros. Temperatura máxima del depósito 75 °C. Altura 1474 mm. y Diámetro 550 mm. Resistencia de 2,75 kW. Alimentación 220/230-1-50 (V-ph-Hz).
