# Fermacell Tape AWS. Cinta de fieltro autoadhesiva. - de Fermacell

- Propiedad del archivo: CONSTRUNARIO
- Formato: FIEBDC-3/2012
- Programa: Construnario Versión 3.51
- Fecha de los precios: 27/09/2022
- Divisa: EUR

**79250_FER** m Fermacell Tape AWS. Cinta de fieltro autoadhesiva. - de Fermacell
Precio: 5.08
Fermacell Tape AWS. Cinta de fieltro autoadhesiva para el sellado de juntas y encuentros en fachada. Estanqueidad al aire y agua. Rollo de 30m x 100mm
