# Elemento de suelo con aislante de lana mineral 2E35, 1500x500x45+20 - de Fermacell

- Propiedad del archivo: CONSTRUNARIO
- Formato: FIEBDC-3/2012
- Programa: Construnario Versión 3.51
- Fecha de los precios: 27/09/2022
- Divisa: EUR

**2E35_FER** m2 Elemento de suelo con aislante de lana mineral 2E35, 1500x500x45+20 - de Fermacell
Precio: 25.77
Elemento formado por 2 paneles homogéneos de 12,5mm en base de yeso y fibras de papel, hidrofugado en fábrica. Incorpora una lámina aislante de lana mineral de 20mm. Espesor total 45mm. Para soluciones de suelos con elevadas exigencias de resistencia al fuego y acústicas.
