# Grifo termostático con palanca clínica, referencia D0161/99 de Goman

- Propiedad del archivo: CONSTRUNARIO
- Formato: FIEBDC-3/2012
- Programa: Construnario Versión 3.51
- Fecha de los precios: 24/10/2022
- Divisa: EUR

**D016199** u Grifo termostático con palanca clínica, referencia D0161/99 de Goman
Los mezcladores termostáticos son adecuados para dispensar agua caliente mediante acumuladores de presión y garantizar la máxima precisión de temperatura. Si tiene potencia suficiente (un a partir de 18 KW o 250 kcal / min) también los calentadores de agua Se puede conectar electricidad instantánea o metano a mezcladores de este tipo. Las válvulas mezcladoras termostáticas no son adecuadas para acumuladores sin presión (acumuladores de agua circuito abierto caliente). Todos los termostatos vienen ajustados de fábrica a una presión hidráulica de 3 bar. Si por condiciones particulares de la instalación se registran variaciones de temperatura, ajustar la termostática a las condiciones locales, mediante calibración.
