# Plato de ducha rectangular de la serie Andrómeda Stone Cover de Macbath.160x90. Beige

- Propiedad del archivo: CONSTRUNARIO
- Formato: FIEBDC-3/2012
- Programa: Construnario Versión 3.51
- Fecha de los precios: 10/11/2022
- Divisa: EUR

**ANDRO169** u Plato de ducha rectangular de la serie Andrómeda Stone Cover de Macbath.160x90. Beige
El plato de ducha Andrómeda Stone Cover con forma rectangular y de dimensiones 160x90 conjuga elegancia y comodidad, adaptable a cualquier espacio de baño y diseño.
