# Plato de ducha angular de la serie Malenke Nox de Mcbath.100x100. Semicircular. Antracita

- Propiedad del archivo: CONSTRUNARIO
- Formato: FIEBDC-3/2012
- Programa: Construnario Versión 3.51
- Fecha de los precios: 10/11/2022
- Divisa: EUR

**MALE100** u Plato de ducha angular de la serie Malenke Nox de Mcbath.100x100. Semicircular. Antracita
Malenke Ángular Nox es un plato de ducha con forma semicircular y de dimensiones 100x100 de forma sólida y compacta, ideal para un baño pequeño de gran personalidad.
