# Plato de ducha rectangular de la serie Nova Stone Cover de Mcbath. 120x100. Antracita

- Propiedad del archivo: CONSTRUNARIO
- Formato: FIEBDC-3/2012
- Programa: Construnario Versión 3.51
- Fecha de los precios: 10/11/2022
- Divisa: EUR

**STONE120** t Plato de ducha rectangular de la serie Nova Stone Cover de Mcbath. 120x100. Antracita
El plato de ducha Nova Stone Cover con forma rectangular y de dimensiones 120x100 presenta un diseño minimalista totalmente extraplano, con un desagüe ubicado en el lateral totalmente integrado en el diseño.
