# Lavabo de encimera rectangular modelo Astro de Mcbath. Seno redondo integrado

- Propiedad del archivo: CONSTRUNARIO
- Formato: FIEBDC-3/2012
- Programa: Construnario Versión 3.51
- Fecha de los precios: 10/11/2022
- Divisa: EUR

**ASTRO** u Lavabo de encimera rectangular modelo Astro de Mcbath. Seno redondo integrado
Astro es un lavabo de encimera rectangular de seno redondo integrado, con un acabado en textura lisa y blanco mate.
