# Lavabo rectangular a pared con faldón modelo Ulises de Mcbath

- Propiedad del archivo: CONSTRUNARIO
- Formato: FIEBDC-3/2012
- Programa: Construnario Versión 3.51
- Fecha de los precios: 10/11/2022
- Divisa: EUR

**ULISES** u Lavabo rectangular a pared con faldón modelo Ulises de Mcbath
El lavabo Ulises es un lavabo rectangular a pared con faldón. Se ofrece en dos modalidades, de uno o dos senos, y múltiples medidas 70/80/100/120/140 cm. de largo x 46 cm de ancho.
