# Silla club de teca, referencia KS2800600 de la serie Band de Kettal

- Propiedad del archivo: CONSTRUNARIO
- Formato: FIEBDC-3/2012
- Programa: Construnario Versión 3.51
- Fecha de los precios: 04/11/2022
- Divisa: EUR

| Código | Ud | Descripción |
|---|---|---|
| KS2800600 | u | Silla club de teca, referencia KS2800600 de la serie Band de Kettal |
