# Lámpara de suelo L, referencia KS5700800 de la serie Mia de Kettal

- Propiedad del archivo: CONSTRUNARIO
- Formato: FIEBDC-3/2012
- Programa: Construnario Versión 3.51
- Fecha de los precios: 04/11/2022
- Divisa: EUR

| Código | Ud | Descripción |
|---|---|---|
| KS5700800 | u | Lámpara de suelo L, referencia KS5700800 de la serie Mia de Kettal |
