# Silla club de interior, referencia KS1000200 de ka serie Basket de Kettal

- Propiedad del archivo: CONSTRUNARIO
- Formato: FIEBDC-3/2012
- Programa: Construnario Versión 3.51
- Fecha de los precios: 04/11/2022
- Divisa: EUR

| Código | Ud | Descripción |
|---|---|---|
| KS1000200 | u | Silla club de interior, referencia KS1000200 de ka serie Basket de Kettal |
