# Láser escáner 3D, referencia RTC360 de Leica. Completamente portátil, automatizado y eficiente

- Propiedad del archivo: CONSTRUNARIO
- Formato: FIEBDC-3/2012
- Programa: Construnario Versión 3.51
- Fecha de los precios: 11/11/2022
- Divisa: EUR

**RTC360** u Láser escáner 3D, referencia RTC360 de Leica. Completamente portátil, automatizado y eficiente
La solución de captura de la realidad 3D Leica RTC360 permite a los usuarios documentar y capturar sus entornos en 3D, mejorando la eficiencia y la productividad en el campo y en la oficina a través de hardware y software rápidos, fáciles de usar, precisos y portátiles. El escáner láser 3D RTC360 es la solución para que los profesionales manejen las complejidades del proyecto con representaciones 3D precisas y fiables y descubran las posibilidades de cualquier entorno. Realmente portátil, totalmente automatizada, intuitiva y diseñada para la máxima productividad, la solución RTC360 combina eficientemente el RTC360, un escáner láser 3D de alto rendimiento, la aplicación para dispositivo móvil Leica Cyclone FIELD 360 que registra automáticamente los escaneos en tiempo real, y el Leica Cyclone REGISTER 360, un software de oficina que le permite integrar perfectamente su modelo 3D a su flujo de trabajo. Escanee y capture la realidad, incluyendo imágenes de alto rango dinámico (HDR), en menos de dos minutos. Grabe automáticamente sus movimientos de una estación a otra para pre-registrar sus escaneos en el campo sin necesidad de intervención manual alguna. Enriquezca su captura de datos con etiquetas de información que ilustran todos los detalles para una mejor planificación, reflejan la realidad del sitio y permiten que su equipo de trabajo obtenga un verdadero conocimiento de la situación.
