# Nivel electrónico fácil de usar con lectura digital de la altura, referencia Sprinter 50 de Leica

- Propiedad del archivo: CONSTRUNARIO
- Formato: FIEBDC-3/2012
- Programa: Construnario Versión 3.51
- Fecha de los precios: 11/11/2022
- Divisa: EUR

**Sprinter50** u Nivel electrónico fácil de usar con lectura digital de la altura, referencia Sprinter 50 de Leica
Mejore la calidad de sus tareas de medición diarias. Consiga resultados simplemente presionando un botón. El nivel con un botón es fácil de usar sin necesidad de instrucciones o formación especial. Ni la luz cegadora del sol ni la lluvia detienen al Leica Sprinter 50, que está protegido contra el polvo y los chorros de agua (protección tipo IP 55). Los resultados se pueden ver en su pantalla LCD, muy visible, incluso con condiciones de luz desfavorables. Mediciones fiables y sin errores Se puede ahorrar mucho dinero evitando errores en las mediciones. El sensor de inclinación incorporado del Leica Sprinter 50 evita que el sistema realice mediciones si el compensador se encuentra fuera del rango. Gracias a esta comprobación de seguridad, puede estar seguro de que siempre obtendrá resultados precisos.
