# Láser giratorio multiusos para aplicaciones en interiores y exteriores, referencia Rugby 640 de Leica

- Propiedad del archivo: CONSTRUNARIO
- Formato: FIEBDC-3/2012
- Programa: Construnario Versión 3.51
- Fecha de los precios: 11/11/2022
- Divisa: EUR

**Rugby640** u Láser giratorio multiusos para aplicaciones en interiores y exteriores, referencia Rugby 640 de Leica
El láser universal Leica Rugby 640 ofrece gran versatilidad en aplicaciones generales para la construcción y en interiores. Permite a los contratistas realizar todas las tareas horizontales, verticales y en una pendiente de manera rápida y fiable. Para una detección fácil del haz, utilice el sencillo receptor láser Leica Rod Eye Basic. Para un mayor rango y rendimiento, opte por los receptores Leica Rod Eye 140 o Rod Eye 160 digital. El control remoto Leica RC 400 incrementa la funcionalidad y flexibilidad de las aplicaciones y permite a los contratistas: Realizar aplicaciones en pendiente y de plomada sin esfuerzo Mover las líneas de escaneo con facilidad Cambiar la velocidad de giro de manera sencilla Ahorrar batería cuando sea necesario Además, los contratistas que trabajen en paredes de cartón-yeso se beneficiarán de una distribución y alineamiento sencillos gracias a la función de escaneo 90°, la plomada automática y el haz de referencia de 90°.
