# Solera seca Fibro-yeso fermacell 2E32, granulado nivelación (20mm) - de Fermacell

- Propiedad del archivo: CONSTRUNARIO
- Formato: FIEBDC-3/2012
- Programa: Construnario Versión 3.51
- Fecha de los precios: 27/09/2022
- Divisa: EUR
- Código: james-hardie (23/03/2023)

**2E32_gr20** m2 Solera seca Fibro-yeso fermacell 2E32, granulado nivelación (20mm) - de Fermacell
Solera seca de elementos de suelo de fibra yeso fermacell 2E32 de 1500x500mm y 30mm de espesor, compuestos de 2 elementos de fibra yeso fermacell de 10mm más 10mm de lana mineral, colocado sobre capa de recrecido /nivelación, espesor mínimo 10mm, de 20mm de espesor medio, colocación flotante contra bandas perimetrales de zócalo fermacell en el perímetro, carga máxima puntual 1KN. Fijación mediante pegamento para suelos fermacell y tornillos fermacell para suelos de 3,9mmx22mm, distancia máxima entre fijaciones 20cm. Enmasillado de juntas y fijaciones, solamente necesario en caso de acabados flexibles de poco espesor (como PVC, textiles, corcho) o antes de aplicar el sistema de impermeabilización.

| Código | Ud | Descripción | Rendimiento | Precio | Importe |
|---|---|---|---|---|---|
| 76030_FER | m2 | Elemento de suelo con aislante de lana mineral 2E32, 1500x500x30+10 (material) | 1.050 | 25.77 | 27.06 |
| 79022_FER | u | Pegamento para suelos (material) | 0.045 | 14.37 | 0.65 |
| 79013_FER | u | Tornillos para elementos de suelo, 3, 9x22mm, caja de 1000 unidades (material) | 0.015 | 13.25 | 0.20 |
| 79001_FER | u | Pasta de juntas, saco de 5 Kg (material) | 0.020 | 7.37 | 0.15 |
| 78012_FER | u | Granulado de nivelación, saco de 100 l (material) | 0.400 | 17.63 | 7.05 |
| 79076_FER | u | Zócalo de separación perimetral, 1000x100x10mm (material) | 0.040 | 44.75 | 1.79 |
| mo053 | h | Oficial primera (mano de obra) | 0.250 | 17.82 | 4.46 |
| mo099 | h | Ayudante (mano de obra) | 0.250 | 16.13 | 4.03 |
|  |  | Costes directos |  |  | 45.39 |

## Recursos

**76030_FER** m2 Elemento de suelo con aislante de lana mineral 2E32, 1500x500x30+10
Elemento formado por 2 paneles homogéneos de 10mm en base de yeso y fibras de papel, hidrofugado en fábrica. Incorpora una lámina aislante de lana mineral de 10mm. Espesor total 30mm. Para soluciones de suelos con elevadas exigencias de resistencia al fuego y acústicas.

**79022_FER** u Pegamento para suelos
Bote de 1 Kg.

**79013_FER** u Tornillos para elementos de suelo, 3, 9x22mm, caja de 1000 unidades
Consumo: 15uds/m2.

**79001_FER** u Pasta de juntas, saco de 5 Kg
Saco de 5 kg.

**78012_FER** u Granulado de nivelación, saco de 100 l
Consumo 10 l/m2.

**79076_FER** u Zócalo de separación perimetral, 1000x100x10mm
30 unidades por caja.
