# Solera seca Fibro-yeso fermacell 2E32, mezcla recrecido (100mm) - de Fermacell

- Propiedad del archivo: CONSTRUNARIO
- Formato: FIEBDC-3/2012
- Programa: Construnario Versión 3.51
- Fecha de los precios: 27/09/2022
- Divisa: EUR
- Código: james-hardie (23/03/2023)

**2E32_mr** m2 Solera seca Fibro-yeso fermacell 2E32, mezcla recrecido (100mm) - de Fermacell
Solera seca de elementos de suelo de fibra yeso fermacell 2E32 de 1500x500mm y 30mm de espesor, compuestos de 2 elementos de fibra yeso fermacell de 10mm más 10mm de lana mineral, colocado sobre capa de recrecido /nivelación con mezcla de recrecido fermacell, espesor mín. 10mm, espesor medio 100mm, colocación flotante contra bandas perimetrales de zócalo fermacell en el perímetro, carga máxima puntual 1KN. Fijación mediante pegamento para suelos fermacell y tornillos fermacell para suelos de 3,9mmx22mm, distancia máxima entre fijaciones 20cm. Enmasillado de juntas y fijaciones, solamente necesario en caso de acabados flexibles de poco espesor (como PVC, textiles, corcho) o antes de aplicar el sistema de impermeabilización.

| Código | Ud | Descripción | Rendimiento | Precio | Importe |
|---|---|---|---|---|---|
| 76030_FER | m2 | Elemento de suelo con aislante de lana mineral 2E32, 1500x500x30+10 (material) | 1.050 | 25.77 | 27.06 |
| 79022_FER | u | Pegamento para suelos (material) | 0.045 | 14.37 | 0.65 |
| 79013_FER | u | Tornillos para elementos de suelo, 3, 9x22mm, caja de 1000 unidades (material) | 0.015 | 13.25 | 0.20 |
| 79001_FER | u | Pasta de juntas, saco de 5 Kg (material) | 0.020 | 7.37 | 0.15 |
| 79076_FER | u | Zócalo de separación perimetral, 1000x100x10mm (material) | 0.040 | 44.75 | 1.79 |
| 79079_FER | u | Zócalo de separación perimetral, 1000x50x10mm (material) | 0.020 | 74.34 | 1.49 |
| 78010_FER | u | Mezcla para recrecido (material) | 1.250 | 37.66 | 47.08 |
| mo053 | h | Oficial primera (mano de obra) | 0.310 | 17.82 | 5.52 |
| mo099 | h | Ayudante (mano de obra) | 0.310 | 16.13 | 5.00 |
|  |  | Costes directos |  |  | 88.94 |

## Recursos

**76030_FER** m2 Elemento de suelo con aislante de lana mineral 2E32, 1500x500x30+10
Elemento formado por 2 paneles homogéneos de 10mm en base de yeso y fibras de papel, hidrofugado en fábrica. Incorpora una lámina aislante de lana mineral de 10mm. Espesor total 30mm. Para soluciones de suelos con elevadas exigencias de resistencia al fuego y acústicas.

**79022_FER** u Pegamento para suelos
Bote de 1 Kg.

**79013_FER** u Tornillos para elementos de suelo, 3, 9x22mm, caja de 1000 unidades
Consumo: 15uds/m2.

**79001_FER** u Pasta de juntas, saco de 5 Kg
Saco de 5 kg.

**79076_FER** u Zócalo de separación perimetral, 1000x100x10mm
30 unidades por caja.

**79079_FER** u Zócalo de separación perimetral, 1000x50x10mm
60 unidades por caja.

**78010_FER** u Mezcla para recrecido
Saco de 80 l. Consumo 10 l /cm de recrecido.
