# Solera seca Fibro-yeso fermacell 2E35, trillaje acústico 60mm - de Fermacell

- Propiedad del archivo: CONSTRUNARIO
- Formato: FIEBDC-3/2012
- Programa: Construnario Versión 3.51
- Fecha de los precios: 27/09/2022
- Divisa: EUR
- Código: james-hardie (23/03/2023)

**2E35_tr60** m2 Solera seca Fibro-yeso fermacell 2E35, trillaje acústico 60mm - de Fermacell
Solera seca de elementos de suelo de fibra yeso fermacell 2E35 de 1500x500mm y 30mm de espesor, compuestos de 2 elementos de fibra yeso fermacell de 12,5mm más 20mm de aislante de lana mineral, colocado sobre elemento de trillaje fermacell de 1500x1000x60mm relleno con granulado acústico fermacell, colocación flotante contra bandas perimetrales de zócalo fermacell en el perímetro, carga máxima puntual 1KN. Fijación mediante pegamento para suelos fermacell y tornillos fermacell para suelos de 3,9mmx22mm, distancia máxima entre fijaciones 20cm. Enmasillado de juntas y fijaciones, solamente necesario en caso de acabados flexibles de poco espesor (como PVC, textiles, corcho) o antes de aplicar el sistema de impermeabilización.

| Código | Ud | Descripción | Rendimiento | Precio | Importe |
|---|---|---|---|---|---|
| 76038_FER | m2 | Elemento de suelo con aislante de lana mineral 2E35, 1500x500x45+20 (material) | 1.050 | 34.21 | 35.92 |
| 79022_FER | u | Pegamento para suelos (material) | 0.045 | 14.37 | 0.65 |
| 79013_FER | u | Tornillos para elementos de suelo, 3, 9x22mm, caja de 1000 unidades (material) | 0.015 | 13.25 | 0.20 |
| 79076_FER | u | Zócalo de separación perimetral, 1000x100x10mm (material) | 0.040 | 44.75 | 1.79 |
| 79001_FER | u | Pasta de juntas, saco de 5 Kg (material) | 0.020 | 7.37 | 0.15 |
| 78013_FER | u | Granulado de aislamiento acústico (material) | 4.000 | 6.28 | 25.12 |
| 79038_FER | u | Trillaje para aislamiento acústico, 1500x1000x60 mm (material) | 0.670 | 14.78 | 9.90 |
| mo053 | h | Oficial primera (mano de obra) | 0.260 | 17.82 | 4.63 |
| mo099 | h | Ayudante (mano de obra) | 0.260 | 16.13 | 4.19 |
|  |  | Costes directos |  |  | 82.55 |

## Recursos

**76038_FER** m2 Elemento de suelo con aislante de lana mineral 2E35, 1500x500x45+20
Elemento formado por 2 paneles homogéneos de 12.5mm en base de yeso y fibras de papel, hidrofugado en fábrica. Incorpora un aislante de lana mineral de 20mm. Espesor total 45mm. Para soluciones de suelos con elevadas exigencias de resistencia al fuego y acústicas.

**79022_FER** u Pegamento para suelos
Bote de 1 Kg.

**79013_FER** u Tornillos para elementos de suelo, 3, 9x22mm, caja de 1000 unidades
Consumo: 15uds/m2.

**79076_FER** u Zócalo de separación perimetral, 1000x100x10mm
30 unidades por caja.

**79001_FER** u Pasta de juntas, saco de 5 Kg
Saco de 5 kg.

**78013_FER** u Granulado de aislamiento acústico
Saco de 15 l.

**79038_FER** u Trillaje para aislamiento acústico, 1500x1000x60 mm
1500x1000x60 mm.
