# Panel autoportante de madera, referencia Panfri 80 de López panel. Madera de abeto. Altura cabio: 80 mm

- Propiedad del archivo: CONSTRUNARIO
- Formato: FIEBDC-3/2012
- Programa: Construnario Versión 3.51
- Fecha de los precios: 11/11/2022
- Divisa: EUR

**PANFRI80** m2 Panel autoportante de madera, referencia Panfri 80 de López panel. Madera de abeto. Altura cabio: 80 mm
El Panel autoportante de madera Lopanel, además de gozar de la calidad propia de los productos Lopezpanel, aporta una serie de características exclusivas que lo hacen aún más indicado para cubiertas en las que se busca conjugar ahorro, elegancia y calidad. Se consigue que la cubierta ventile en las dos direcciones, olvidándonos de problemas de humedades o condensaciones. Los cambios laterales que incorpora el panel cumplen la función de rastrel vertical, con el consiguiente ahorro. Permite ahorrar correas en la cara vista, alcanzando así luces de hasta 4,48 metros, consiguiendo una cubierta muy ligera y económica.
