# Panel friso de madera, referencia Encosanfri 40 de López panel. Transmitancia térmica ( W / m2 . K ): 0,67

- Propiedad del archivo: CONSTRUNARIO
- Formato: FIEBDC-3/2012
- Programa: Construnario Versión 3.51
- Fecha de los precios: 11/11/2022
- Divisa: EUR

**Encosanfri 40** m2 Panel friso de madera, referencia Encosanfri 40 de López panel. Transmitancia térmica ( W / m2 . K ): 0,67
Los paneles ENCOSANFRI son el referente de calidad en la gama de productos de paneles sándwich LOPEZPANEL formados por dos tableros de madera unidos a un núcleo de espuma rígida de poliestireno extruido mediante un proceso de termoencolado con colas PUR a temperaturas cercanas a los 120ºC. Este proceso hace que las superficies estén adhesivadas con un producto que tras su curado es duroplástico, presentando una elevada resistencia al frio, calor, humedad y esfuerzos sobre las superficies. El comportamiento del adhesivo en ensayos realizados a -48ºC y 100ºC, temperaturas extremas en una cubiertas, fue excelente.
