# Panel cubierta de López panel. Espesor: 30 mm. Una lámina de acero en cada cara y por un núcleo de espuma de poliuretano

- Propiedad del archivo: CONSTRUNARIO
- Formato: FIEBDC-3/2012
- Programa: Construnario Versión 3.51
- Fecha de los precios: 11/11/2022
- Divisa: EUR

**PACUB40** m2 Panel cubierta de López panel. Espesor: 30 mm. Una lámina de acero en cada cara y por un núcleo de espuma de poliuretano
Los paneles están formados por una lámina de acero en cada cara y por un núcleo de espuma de poliuretano con gran aislamiento térmico. Están concebidos como cerramiento de cubiertas inclinadas con una pendiente mínima del 3% en cubiertas sin solape y del 6% en cubiertas con solape. La inclinación de la cubierta no será inferior al 7%.
