# Interfaz mono y bidireccional, referencia BiDi-Awning de Nice. Para cortinas de exterior

- Propiedad del archivo: CONSTRUNARIO
- Formato: FIEBDC-3/2012
- Programa: Construnario Versión 3.51
- Fecha de los precios: 10/08/2022
- Divisa: EUR

**BiDi-Awning** u Interfaz mono y bidireccional, referencia BiDi-Awning de Nice. Para cortinas de exterior
BiDi-Awning permite integrar también los motores mecánicos tubulares para cortinas de exterior en el sistema inteligente de la casa, para poder: • Controlar los motores conectados por sepa-rado, en grupos o en el interior de escenarios. • Recibir un comentario sobre el estado de los automatismos. • Controlar los consumos y gestionar las car-gas eléctricas, reduciendo los derroches de energía. • Utilizar los comandos de voz con Amazon Alexa, Google Home y Siri Shortcuts, para controlar los automatismos conectados. • Gestionar los dispositivos a distancia con un smartphone, smartwatch o el sistema de infoentretenimiento del coche con las app Yubii o MyNice. • Proteger los ambientes internos contra el calor del sol, asegurando un mayor confort climático y sin tener que usar el aire acondicionado. Programación rápida Programación de los fines de carrera también mediante un transmisor, ejecutando dos maniobras completas, y garantizar así una calibración automática permanente durante el funcionamiento. Opción de configurar dos posiciones intermedias de apertura. Opción de programar la apertura parcial deseada en función de los ajustes del sensor del sol. Compatible con mandos a distancia y sensores climáticos monodireccionales y bidireccionales Las venecianas, las persianas y las cortinas se pueden controlar sin un gateway. Eficiente Cada producto bidireccional se convierte en un repetidor de señal de radio para ampliar la cobertura de dicha señal.
