# Interfaz multiusos en miniatura mono y bidireccional, referencia BiDi-Shutter de Nice. Para cortinas de interior, persianas y venecianas

- Propiedad del archivo: CONSTRUNARIO
- Formato: FIEBDC-3/2012
- Programa: Construnario Versión 3.51
- Fecha de los precios: 10/08/2022
- Divisa: EUR

**BiDi-Shutter** u Interfaz multiusos en miniatura mono y bidireccional, referencia BiDi-Shutter de Nice. Para cortinas de interior, persianas y venecianas
BiDi-Shutter permite integrar también los motores mecánicos tubulares en el sistema de la casa inteligente, para poder: • Controlar los motores conectados por sepa-rado, en grupos o en el interior de escenarios. • Controlar los consumos y gestionar las car-gas eléctricas, reduciendo los derroches de energía. • Recibir un comentario sobre el estado de los automatismos. • Utilizar los comandos de voz con Amazon Alexa, Google Home y Siri Shortcuts, para controlar los automatismos conectados. • Gestionar los dispositivos a distancia con un smartphone, smartwatch o el sistema de infoentretenimiento del coche con las app Yubii o MyNice. Programación rápida Programación y regulación de los fines de carrera también mediante un transmisor, ejecutando dos maniobras completas, y garantizar así una calibración automática permanente durante el funcionamiento. Opción de configurar dos posiciones intermedi-as de apertura de la persiana o de la veneciana; posición deseada y la que sirve para regular el intercambio de aire en la habitación. Dimensiones en miniatura BiDi-Shutter puede instalarse internamente en cajas de derivación, placas de pared o en el cofre cerca del motor. Entrada alambre conductor Puede gestionar varios motores tubulares, también mediante el interruptor de pared o se puede integrar en el Business Management System. Retrocompatible Con la sustitución de BiDi-Shutter en la central monodireccional TT2N, no habrá que renovar también el transmisor y los dispositivos conectados se pueden encender y apagar incluso sin gateway. Eficiente Cada producto bidireccional se convierte en un repetidor de señal de radio para ampliar la cobertura de dicha señal.
