# Unidad interior marca Toshiba

- Propiedad del archivo: CONSTRUNARIO
- Formato: FIEBDC-3/2012
- Programa: Construnario Versión 3.51
- Fecha de los precios: 11/03/2014
- Divisa: EUR

**RAS107SKVE3** u Unidad interior marca Toshiba
Unidad interior marca Toshiba de pared para conjuntos split, modelo RAS107SKVE3. Caudal de aire 576 m³/h. Nivel de presión sonora (alta/media/baja) 29/33/38 dB(A). Dimensiones AlxAnxPr 250x740x195 mm. Peso 8 kg.
