# Unidad exterior marca Toshiba

- Propiedad del archivo: CONSTRUNARIO
- Formato: FIEBDC-3/2012
- Programa: Construnario Versión 3.51
- Fecha de los precios: 11/03/2014
- Divisa: EUR

**RAS167SAVE3** u Unidad exterior marca Toshiba
Unidad exterior marca Toshiba para conjuntos split, modelo RAS167SAVE3, con compresor inverter Twin Rotary. Caudal de aire 2250 m³/h. Nivel de presión sonora 49 dB(A). Rango de funcionamiento -10/46 ºC refrig. y -15/24 ºC calef. Dimensiones AlxAnxPr 550x780x290 mm. Peso 40 kg. Alimentación 220-240/1/50 (V-ph-Hz).
