# UNIDAD EXTERIOR Multi 3x1 5, 2 kW

- Propiedad del archivo: CONSTRUNARIO
- Formato: FIEBDC-3/2012
- Programa: Construnario Versión 3.51
- Fecha de los precios: 11/03/2014
- Divisa: EUR

**RAS3M18SAVE** u UNIDAD EXTERIOR Multi 3x1 5, 2 kW
Unidad exterior marca Toshiba para conjuntos multisplit, modelo RAS3M18SAVE, con compresor inverter Twin Rotary. Capacidad frigorífica 5,2 kW. (EER = FC7). Capacidad calorífica 6,8 kW. (COP = FC11). Caudal de aire 2100 m³/h. Nivel de presión sonora 47 dB(A). Rango de funcionamiento 5/43 ºC refrig. y -15/24 ºC calef. Dimensiones AlxAnxPr 695x780x270 mm. Peso 47 kg. Alimentación 220/240-1-50 (V-ph-Hz).
