# UNIDAD EXTERIOR Multi 3x1 7, 5 kW

- Propiedad del archivo: CONSTRUNARIO
- Formato: FIEBDC-3/2012
- Programa: Construnario Versión 3.51
- Fecha de los precios: 11/03/2014
- Divisa: EUR

**RAS3M26GAVE1** u UNIDAD EXTERIOR Multi 3x1 7, 5 kW
Unidad exterior marca Toshiba para conjuntos multisplit, modelo RAS3M26GAVE1, con compresor inverter Twin Rotary. Capacidad frigorífica 7,5 kW. (EER = FC7). Capacidad calorífica 9 kW. (COP = FC11). Caudal de aire 2507 m³/h. Nivel de presión sonora 48 dB(A). Rango de funcionamiento 10/43 ºC refrig. y -15/22 ºC calef. Dimensiones AlxAnxPr 890x900x320 mm. Peso 69 kg. Alimentación 220/240-1-50 (V-ph-Hz).
