# UNIDAD INTERIOR Multi cassette 60x60 de 4 vías 2, 5 kW

- Propiedad del archivo: CONSTRUNARIO
- Formato: FIEBDC-3/2012
- Programa: Construnario Versión 3.51
- Fecha de los precios: 11/03/2014
- Divisa: EUR

**RASM10SMUVE** u UNIDAD INTERIOR Multi cassette 60x60 de 4 vías 2, 5 kW
Unidad interior marca Toshiba de cassette 60x60 de 4 vías para conjuntos multisplit, modelo RASM10SMUVE. Caudal de aire 588 m³/h. Nivel de presión sonora (alta/baja) 37/30 dB(A). Dimensiones AlxAnxPr 268x575x575 mm. Peso 15 kg.
