# Unidad interior marca Toshiba

- Propiedad del archivo: CONSTRUNARIO
- Formato: FIEBDC-3/2012
- Programa: Construnario Versión 3.51
- Fecha de los precios: 11/03/2014
- Divisa: EUR

**RAVSM1606BTE** u Unidad interior marca Toshiba
Unidad interior marca Toshiba de conducto para conjuntos split, modelo RAVSM1606BTE. Caudal de aire 2100/1260 m³/h. Nivel de presión sonora (alta/baja) 40/36/33 dB(A). Dimensiones AlxAnxPr 275x1400x750 mm. Peso 40 kg.
